# DGUV Zukunftslabor
Angebotsaufforderung (GAEB 90, DA83)
DV-Nummer: 633-8
Währung: EUR
Auftraggeber: Deutsche Gesetzliche Unfallversicherung e.V. DGUV, Glinkastr

## Tore
Datum: 21.09.26

**1 Demontage Toranlage**
Demontage und Entsorgung der vorhandenen Toranlage
einschließlich der vorhandenen Unterkonstruktion gemäß
beigefügten Fotos.

Abmessungen:
Breite:  ca. 3,10m
Höhe:  ca. 4,07m
Menge: 1,000 psch

**2 Schnelllauf-Spiraltor**
Schnelllauf-Spiraltor Firma Efaflex oder gleichwertig.
Nachfolgend wird das Produkt von Firma/ Hersteller
Efaflex
beschrieben. Es können gleichwertige Produkte anderer
Hersteller angeboten werden. Die Gleichwertigkeit ist
durch den
Anbieter nachzuweisen.

Leistungseigenschaften:
Windbelastung max.* nach DIN EN12424 in Klassen
Widerstand gegen Windlast Klasse4
ca. Windgeschwindigkeit 142km/h
U-Wert maximal* in W/m²K nach DIN EN13241
Wärmewiderstand [W/m²K] 1,80
Direkte Luftschalldämmung RW* in dB nach DIN EN717-1
Luftschalldämmung db (A) 24

Torausführung:  patentierte Modulbauweise, in den
  Seitenzargen integrierte
  Zugfedermechanik für den
  Gewichtsausgleich und zur manuellen
  Notöffnung, Torblattführung mittels
  kugelgelagerter Rollapparate in den
  Zargen

Durchfahrtsbreite:  2.340mm
Durchfahrtshöhe:  3.565mm

Motoranordnung:  Rechts

Torblattführung:  Rundspirale
Öffnungs-/Schließ-
geschwindigkeit:  Auf ca. 2,3m/s; Zu ca. 1,0m/s
Max. Torblattgeschwindigkeit:  bis zu 2,5m/s
Leistung FU:  1,5kW

Oberfläche der
Stahlteile:  Sendzimir-verzinkt

Torblattausführung:  THERM 40
bestehend aus:  einzelnen Lamellen, die über
  eine Scharnierkette verbunden sind.
Oberfläche Lamellen:  ähnlich RAL 9006-Alu eloxiert
oder
  nach Wahl des AG

Zargendeckel:  schwenkbar

Steuerung:
Spannungsversorgung:  1/N/PE AC 230V (Europa)
Schaltschranktyp:  380x380x210mm (Stahl)
Schaltschrankfarbe:  RAL 7035
Schaltschrankanordnung:  an der Wand
Länge Motorleitung:  10.000mm
Montage Folientastatur: außen
Funktion Folientastatur: Puls auf/Puls zu

Positionserfassung:  Absolutwertgeber

TÜV-geprüftes, selbstüberwachendes Sicherheitssystem,
engmaschiges Infrarot-Lichtgitter zur optischen
Überwachung
der Torschließebene bis zu 2.500mm Höhe, direkt in
seitlicher
Torführung integriert.

Notentriegelung:  an Zarge
Zusätzliche
Endschalter:  Endschalter "Tor geschlossen"
Sprache Toranlagenbeschriftung:  deutsch

Spiralblende:  komplett aus Stahlblech, h=2,34m
Steuerung:  1 Stück
  EFA-TRONIC® Professional mit
  Info-Display und Folien-Tastatur in
  separatem Schaltschrank (IP65), mit
  Hauptschalter
Sicherheitsschaltleiste:  1 Stück Mayser
Laserscanner:  2 Stück
  EFA-3D-SCAN Laserscanner auf Basis
  der Lichtlaufzeitmessung für die präzise
  Erfassung und Überwachung von
  Bewegungen und Objekten im
  Vorfeldbereich
Halter:  2 Stück
  Universalhalter EFA-3D-SCAN
Verriegelung:  1 Stück
  Zargenverriegelung mechanisch, Hebel
  rechts absperrbar
Wahlschalter:  1 Stück
  Ausführung Impulsgeber ein/aus
VDS Alarmkontakt: 1 Stück
  VDS Alarmkontakt "Klasse C, Grad 3"
  zur Überwachung von Toren - Local
  Security Network (LSN)
Autom. Verriegelung: 1 Stück
  Einseitig, Ansteuerung durch
  Torsteuerung
Revisionsöffnung: 3 Stück
  Zulage für die Revisionsöffnungen
  durch Polycarbonat-Deckel
Rammschutz:  2 Stück
  Rammschutz-Poller bestehend aus
  stabilen Metallkern, rotierbarer HDPE
  Außenhülle und stoßdämpfendem
  Lastring.
  Höhe=1.370mm
  Durchmesser=131mm
  Einsatzbereich (lt. Hersteller) bei
  Kolissionswinkel 90°=4,5kJ oder 3,5t
  bei 6km/h

Vorbeschriebenes Tor liefern und fachgerecht einbauen.
Menge: 1,000 St

**3 Beschichtung der Stahlkonstruktion**
Pulverbeschichtung aller sichtbaren Stahlteile nach
RAL7016
der Wunsch des Auftraggebers, ausgenommen sind Leucht-
und Perlfarben.
Menge: 1,000 St

**4 Beschichtung der Alu-Lamellen**
Beschichtung der Oberfläche der Alu-Lamellen als
Pulverbeschichtung nach RAL7016 oder Wunsch des AG.
Ausgenommen sind Leucht- und Perlfarben.
Menge: 1,000 St

**5 Montage- und Hebezeug**
Staplergestellung und fahrbahre Büne liefern und
während der
Montagezeit vorhalten.
Menge: 1,000 psch

USt %: 19,00
